# Neubau Feuerwehrgerätehaus Paulinenaue
Angebotsaufforderung (GAEB DA XML 3.2, DA83)
Projekt: Los 22_Einbauküche
Währung: EUR
Vergabeart: Öffentliche Ausschreibung
Eröffnung: 25.03.2026 10:00:00
Ende der Zuschlagsfrist: 22.04.2026
Abgabeort: Amt Friesack Bauamt Marktstr.22 14662 Friesack
Ausführungsbeginn: 25.05.2026
Ausführungsende: 29.05.2026
Auftraggeber: Amt Friesack, Marktstr.22, 14662 Frieesack
Erstellt mit: AVAPLAN, 24.02.2026

## Vorbemerkung / Vertragstext
Erläuterungen zum Bauvorhaben
Das Amt Friesack beabsichtigt am Standort Paulinenaue den Neubau eines
zweigeschossigen Feuerwehrgerätehauses mit zwei Fahrzeugstellplätzen und
einem Schulungsraum, einschl. der feuerwehrtechnischen Ausrüstung und der
notwendigen Außenanlagen.
Paulinenaue liegt in einer ruhigen, ländlichen Umgebung in Brandenburg und
gehört zum Landkreis Havelland. Das Grundstück Brädikower Weg 2 in
Paulinenaue umfasst eine Fläche von etwa 1.700 m² und befindet sich in einer
strategisch günstigen Lage für die Errichtung eines Feuerwehrgerätehauses.
Es ist derzeit mit dem bestehenden Feuerwehrgerätehaus (Gerätehaus +
Sozialtrakt) und einer Garage bebaut. Im Zuge des Neubaus werden diese
Gebäude abgerissen.
Der teilweise zweigeschossige Neubau soll in massiver Bauweise errichtet
werden.
Die Außen- und Innenwände werden aus Kalksandstein gemauert und erhalten
statisch erforderliche Stahlbeton -Stützen, -Stürze, -Unter- und Überzüge.
Die Geschoss- und Dachdecken werden als Stahlbetondecken ausgebildet.
Auf dem Dach ist eine PV-Anlage vorgesehen.
Im Schulungsraum sind große Fensterflächen vorgesehen. Diese werden von
hohen Stahlbetonstürzen überdeckt.
An der Gebäudeecke wird eine Stahlbetonstütze erstellt.
Das Gebäude wird flach auf einer Bodenplatte mit Frostschürzen gegründet. Ein
Teil der Bodenplatte wird als WU-Bodenplatte ausgeführt.
Eine Baustraße soll auf der im südwestlichen

Allgemeine Vorbemerkungen
Angebot
Dem Bieter wird empfohlen, sich vor der Angebotsabgabe über die Art, den
Umfang, die Örtlichkeit und den Schwierigkeitsgrad der Baumaßnahme zu
informieren.
Änderungen an den Vergabeunterlagen sind unzulässig.
Baustrom, Bauwasser
Bauwasser- und Baustromanschlüsse werden auf dem Grundstück hergestellt
stehen den weiteren AN zur Verfügung.
Erforderliche Zuführungskabel bzw. Leitungen zur Verwendungsstelle sind vom
jeweiligen Unternehmer selbst zu erbringen.
Die Kostenbeteiligung des Auftragnehmers für den Verbrauch ist in den
Zusätzlichen/Besonderen Vertragsbedingungen geregelt (Formblatt 214, Pkt. 10).
Baustelleneinrichtung
Teile der Baustelleneinrichtung wie Bauzaun, Sanitärcontainer sind in gesonderten
Positionen ausgewiesen (Los 02 Erw. Rohbauarbeiten).
Evtl. Umlagekosten hierfür sind in den Zusätzlichen/Besonderen Vertragsbedingungen
geregelt.
Die sonstige von den Anbietern zur Ausführung ihrer Leistungen benötigte
Baustelleneinrichtung, sowie die Baustelleneinrichtung gemäß der einschlägigen
Vorschriften der Bau-Berufsgenossenschaft und der örtlichen Aufsichtsbehörden
ist in den jeweiligen Einheitspreisen zu berücksichtigen.
Nebenleistungen, wie z.B. Schutz- und Sicherheitsmaßnahmen nach den
Unfallverhütungsvorschriften und den behördlichen Bestimmungen, sind
Leistungen, die auch ohne Erwähnung im Leistungsverzeichnis zur vertraglichen
Leistung gehören und nicht zusätzlich vergütet werden.
Die Flächen für die Baustelleneinrichtung werden vom AG vorgegeben und
zugewiesen. Flächen, die im Zuge der Bauarbeiten mit Materialien belegt werden,
sind vor unbefugtem Betreten zu sichern (Bauzaun etc. ist ggf. vom AN zu stellen
und in die Einheitspreise einzukalkulieren).
Verschmutzungen der Zufahrtwege und Wege im Baustellenbereich sind laufend
zu beseitigen.
Die Verkehrssicherung liegt im Verantwortungsbereich des Auftragnehmers.
Sämtliche Beschädigungen an öffentlichen Straßen, Wegebefestigungen usw. sind
vom AN auf seine Kosten zu beseitigen.
Bauschutt
Die Sammlung des Bauschuttes in und außerhalb des Gebäudes und der
Transport zu den Sammelstellen auf dem Gelände sowie deren Sortierung
(entsprechend den gesetzlichen Vorschriften) ist eine Nebenleistung des AN.
Die Entsorgung ist mit lückenlosen Nachweisen der Entsorgungsstellen zu
belegen. Die Kosten für die Entsorgung sind in die Einheitspreise einzurechnen.
Die Entsorgung der Abfälle, des Schuttes und des Schrottes, auch von sämtlichen
Belagsflächen der Gerüste hat umgehend, spätestens täglich zum Abschluss der
jeweiligen Arbeiten zu erfolgen.

Sollte die Beräumung der Baustelle nicht erfolgen, wird die Bauleitung die Arbeiten
zu Lasten des Auftragnehmers durch Dritte ausführen lassen.
Die dabei entstandenen Kosten werden dem AN von seiner Abrechnungssumme
abgezogen.
Materialfreigabe
In der Bauausführung sind für die für den Einbau vorgesehenen Produkte die
entsprechenden Datenblätter an den AG bzw. die Bauüberwachung einzureichen.
Die Bestellung / Fertigung darf erst nach Freigabe durch den AG/Bauüberwacher
erfolgen.
Für die Güte und Ausführung der Leistungen gelten die allgemein anerkannten
Regeln der Technik, einschl. der VOB, Teil C, neueste Fassung
Den Nachweis der Güteüberwachung bzw. ein gültiges Prüfzeugnis einer
anerkannten Prüfanstalt hat der AN zu erbringen.
Besondere Maßnahmen
Der Auftragnehmer hat für seine Leistungen einschließlich der Nachunternehmer
dafür zu sorgen, dass die Bestimmungen der Berufsgenossenschaften und der
Landesbauordnung, die Anordnungen der örtlichen Bauordnungsbehörde sowie
sonstige einschlägige Vorschriften eingehalten und alle erforderlichen Maßnahmen
zum Schutz von Personen und Sachen getroffen werden.
Der Auftragnehmer ist dafür verantwortlich, dass die Verkehrssicherungspflicht auf
der Baustelle bis zur Abnahme beachtet wird.
Für alle infolge fehlender oder mangelhafter Einhaltung gesetzlicher
Bestimmungen und behördlicher Anordnungen entstehenden Personen- und
Sachschäden haftet der Auftragnehmer dem Geschädigten in vollem Umfang.
Der Auftragnehmer haftet dem Auftraggeber für Beschädigungen jeder Art am und
auf dem Baugelände, an Nachbargrundstücken und deren Gebäuden, auf
benachbarten Straßen und sonstigen öffentlichen Einrichtungen sowie an
öffentlichen Ver- und Entsorgungsleitungen, soweit er diese verursacht hat.
Bis zur Abnahme gemäß der Vertragsbedingungen trägt der Auftragnehmer
die Gefahr der zufälligen Beschädigung oder Zerstörung, sofern nicht vom AG
verursacht. Dies gilt auch für seine Erfüllungsgehilfen und Nachunternehmer,
die er beauftragt.
Die Aufstellung eines Containers auf dem Gelände wird nur gestattet, wenn
dieser verschließbar ist.
Arbeitstäglich ist der Baustellenbereich abzugrenzen, zu reinigen und gegen
unbefugtes Betreten zu sichern.
Gerüste
Das Aufstellen und Vorhalten von evtl. notwendigen Innen- und Hilfsgerüsten ist
Sache des jeweiligen Auftragnehmers und wird nicht gesondert vergütet, sofern
nicht in den Positionen anderweitig beschrieben. Kosten sind in die jeweiligen
Einheitspreise einzukalkulieren.

Dokumentation
Für den gesamten Leistungsumfang sind Dokumentationsunterlagen mit
mindestens nachfolgend aufgeführten Unterlagen, mit eindeutiger Zuordnung
Bauteil und Einbauposition und Inhalts-/Planverzeichnis zu erstellen und zu
übergeben.
Übergabeformat: digital, 1 x auf Datenträger USB-Stick 3.0, sortiert/nummeriert
im pdf-Format.
Übergabetermin: 2 Wochen vor Endabnahme
Unterlagen:
- Fachunternehmererklärung
- Verwendbarkeitsnachweise der eingesetzten Produkte/Bauarten wie Material-/
Qualitätsnachweise, Übereinstimmungserklärungen, Prüfzeugnisse /
Zulassungen (Kopien)
- Bedienungs-, Wartungs- und Pflegehinweise
- Bautagebuch / Bautagesberichte
- Abnahme- und Freigabeprotokolle
Anlagen zum Leistungsverzeichnis:
ZEICHNUNGEN:
- Lageplan (aus Bauantrag)
- Grundriss Erdgeschoss
- Grundriss Obergeschoss
- Schnitt A-A, B-B
SONSTIGES:
- Bauablaufplan vom 16.12.2025

## Los 22_Einbauküche
Datum: 24.02.2026
EP-Anteile: Löhne; Stoffe; Geräte; Sonstige

### Abschnitt 1 Einbauküche

*Hinweis: Hinweistext*
Folgende Spezifikationen sind bei den Titeln 01.01 - 01.03 zu beachten:

Frontfarbe:  Top Soft Weiß Direktlack matt
Korpusfarbe:  Weiß/Kristallweiß
Sicht.Ausf.:  Kunststoff
Sichtseiten:  Weiß
Griffausfert.:  Griff 160mm Edelstahlfarben
Grifflage:  waagerecht/senkrecht
Schubkasten:  Metro Box R Platin
Sockelausfert.:  Kunststoff
Sockelfarbe:  weiß
Sockelhöhe:  10cm
APL-Ausfert.:  Dekorgruppe Kunststoff 1
APL-Farbe:  Spachtelbetongraphit Repro
APL-Kante:  doppelrund 4cm
APL-K. Farbe:  doppelrung (NF) in APL-Farbe
Arbeitshöhe:  86,3 cm
Nischenverkl.:  Kunststoff
Nischenfarbe:  Spachtelbetongraphit

#### Titel 1.1 Unterschränke/Hochschränke

**1.1.10 Unterschrank 80cm**
Unterschrank 80cm
1 Schubkasten, 2 Auszüge
Tiefe 56cm
Höhe 78cm
Menge: 2,000 St

**1.1.20 Front 60cm für integrierte Kühl- und Gefriergeräte**
Front 60cm für integrierte Kühl- und Gefriergeräte
für Gerätehöhe 86cm
mit Griffbohrung
inkl. Sockel-Kantenprofil
Tiefe: 56 Höhe: 78
Menge: 1,000 St

**1.1.30 Spülenunterschrank 80cm**
Spülenunterschrank 80cm
2 Türen, 1 Innenblende,
1 gekürzte Rückwand
Tiefe: 56 Höhe: 78
Menge: 1,000 St

**1.1.40 Front 60cm f. vollintegrierten Geschirrspüler**
Front 60cm f. vollintegrierten
Geschirrspüler
Tiefe: 56 Höhe: 78
Menge: 1,000 St

**1.1.50 Eck-Unterschrank 90x90cm**
Eck-Unterschrank 90x90cm
2 Türen, 2 Holz-Drehböden 270°
und 360° Drehvorrichtung
Korpusboden abgesenkt
Sockelhöhe mind.10cm
Tiefe: 56 Höhe: 78
Menge: 1,000 St

**1.1.60 Unterschrank 60cm für Einbau-Herd**
Unterschrank 60cm
für Einbau-Herd
1 feste Blende, 1 Schubkasten
Nischenhöhe: 60.1cm
1 Geräte-Tragboden
Tiefe: 56 Höhe: 78
Menge: 1,000 St

**1.1.70 Unterschrank 30cm**
Unterschrank 30cm
1 Tür, 2 Einlegeböden
Tiefe: 56 Höhe: 78
Menge: 1,000 St

**1.1.80 Geschirrschrank 60cm**
Geschirrschrank 60cm
1 Tür, 2 Auszüge
1 fester Boden, 3 Einlegeböden
Tiefe: 56 Höhe: 188,3
Menge: 2,000 St

**1.1.90 Besenschrank 60cm**
Besenschrank 60cm
2 Türen, verstiftet
1 Hakenleiste,1 Putzmittelkorb
1 fester Boden
Tiefe: 56 Höhe: 188,3
Menge: 1,000 St

**1.1.100 Unterschrank 100cm**
Unterschrank 100cm
2 Türen, 2 Einlegeböden
Tiefe: 56 Höhe: 78
Menge: 2,000 St

**1.1.110 Unterschrank 100cm**
Unterschrank 100cm
1 Schubkasten, 2 Auszüge
Tiefe: 56 Höhe: 78
Menge: 1,000 St

#### Titel 1.2 Oberschränke

**1.2.10 Oberschrank 90cm**
Oberschrank 90cm
2 Türen mit Parallelanschlag
2 Einlegeböden
Tiefe: 35 Höhe: 91
Menge: 1,000 St

**1.2.20 Dunstabzugs-Oberschrank 60cm**
Dunstabzugs-Oberschrank 60cm
für Flachschirmhaube, 1 Tür
Tiefe: 35 Höhe: 91
Menge: 1,000 St

**1.2.30 Oberschrank 30cm**
Oberschrank 30cm
1 Tür
2 Einlegeböden
Tiefe: 35 Höhe: 91
Menge: 1,000 St

#### Titel 1.3 Sonstiges

**1.3.10 Passleiste für Unterschränke**
Passleiste 10 cm für Unterschränke aus Korpusmaterial
Tiefe 56 cm
Höhe 78 cm

Breite 7-8 cm
Menge: 2,000 St

**1.3.20 Passleiste 10cm für Hochschränke**
Passleiste 10cm für Hochschränke aus Korpusmaterial

Tiefe: 56 Höhe: 188,3

Breite 4-5 cm
Menge: 2,000 St

**1.3.30 Passleiste 10cm für Oberschränke**
Passleiste 10cm für Oberschränke in Korpusmaterial
Tiefe: 35 Höhe: 91

Breite 8 cm
Menge: 1,000 St

**1.3.40 Nischenverkleidung 1.6cm, l=150cm**
Nischenverkleidung 1.6cm
Maserung horizontal,
Kst.beschichtet
Kantenbelegung 4-seitig
Nischenverkleidung Ausführung=KU
Kunststoff
Nischenverkleidung Farbe=381
Spachtelbeton-graphit
Tiefe: 1,6 Höhe: 30

Länge 150cm
Menge: 2,000 St

**1.3.50 Arbeitsplatte 4cm**
Arbeitsplatte 4cm
Vorderkante doppelrund
Arbeitsplattenform=150 doppelrund 4cm
Tiefe: 60 Höhe: 3,8
Menge: 188,000 cm

**1.3.60 Arbeitsplatte 4cm**
Arbeitsplatte 4cm
Vorderkante doppelrund
Arbeitsplattenform=150 doppelrund 4cm
Tiefe: 60 Höhe: 3,8

inkl. Nut- und Federverbindung mit Schraubbeschlägen zu Pos 01.03.0050
Menge: 397,000 cm

**1.3.70 Arbeitsplatte 4cm**
Arbeitsplatte 4cm
Vorderkante doppelrund
Tiefe: 60 Höhe: 3,8
Menge: 300,000 cm

**1.3.80 Arbeitsplatte 4cm Übertiefe**
Arbeitsplatte 4cm
Übertiefe 76 - 90cm
Vorderkante mit Dickkante
Tiefe: 80 Höhe: 3,8
Menge: 201,000 cm

**1.3.90 Kante für Arbeitsplatten Pos 01.03.0080**
Kante für Arbeitsplatten
Dickkante Ecken gerundet
Tiefe: 1,5
Menge: 201,000 cm

**1.3.100 Wandabschlussprofil**
Wandabschlussprofil 500cm
inkl. 4 Endkappen,
2 Innenecken 90°,
2 Innenecken 135°,
2 Außenecken 90°
WAP Ausführung=AD Wandabschlussleisten
WAP Farbe=101 Spachtelbeton-graphit
Tiefe: 2,5 Höhe: 2,5
Menge: 500,000 cm

**1.3.110 Sockelblende**
Sockelblende
Tiefe: 2 Höhe: 10

Einzellängen:

1x 406cm
1x 137cm
1x 189cm
1x 367cm
2x  51 cm
1x 300cm
Menge: 1501,000 cm

**1.3.120 Stützfuß, edelstahlfarbig, rund**
Stützfuß, edelstahlfarbig, rund, H 800–980 mm. Durch die verschiebbare Hülse von –85 mm und +95 mm können verschiedene Höhen erreicht werden, Rohr-Ø 50 mm, Hülse-Ø 60 mm, Tragkraft ca. 150 kg Höhe: 98

Ausschreibungsfabrikat/-modell: Naber, Trampolo 1 rund

angebotenes Fabrikat: __________________
angebotenes Modell: ___________________
Menge: 2,000 St

#### Titel 1.4 E-Geräte

**1.4.10 Unterbau-Kühlschrank 82 x 59.8 cm Flachsch. + Softeinzug**
Unterbau-Kühlschrank 82 x 59.8 cm Flachscharnier mit Softeinzug
Leistung und Verbrauch
- Energieeffizienzklasse: E
- Nutzinhalt gesamt: 134 l
- Energieverbrauch / Jahr: 93 kWh/a
- Klimaklasse: SN-T
- Geräuscheffizienzklasse / Geräusch-
Wert: B / 35 dB

Design
- dimLight - sanft aufdimmende LED Innenbeleuchtung Komfort und Sicherheit
- Elektronische Temperaturregelung über LED ablesbar
- Optische und akustische Warneinrichtung bei geöffneter Tür
- Urlaubsschaltung, Energie-Sparschaltung
- Vernetztes Gerät: Home Connect: Fernstart und Fernüberwachung
- Super-Taste: superKühlen
- Abtau-Automatik im Kühlteil
- Reinigungsfreundlicher, heller Innenraum

Kühlteil
- Nutzinhalt Kühlfächer: 134 l
- 2 Ablagen aus Sicherheitsglas
- 3 Türabsteller, davon 1 Flaschenabsteller
- Flaschenwelle für zwei Flaschen
- davon 1 Flaschenhalter mit extra tiefen Türabsteller
- Bodenfach mit Schiebedeckel: abgetrennter Lagerbereich z. B. für Flaschen

Frischhaltesystem
- 1 hyperFresh <0°C> Schublade - hält Fisch und Fleisch länger frisch

Technische Informationen
- Türanschlag rechts, wechselbar
- Unterbau vollintegriert
- Be- und Entlüftung im Sockelbereich, kein Ausschnitt in der Arbeitsplatte erforderlich
- Länge des Anschlusskabel: 230 cm
- 220 - 240 V

Maße
- Nischenmaße (H x B x T): 82.0 cm x 60.0 cm x 55.0 cm
- Gerätemaße ( H x B x T): 82.0 cm x 59.8 cm x 54.8 cm

Zubehör
Länderspezifische Optionen
- Auf Basis der Ergebnisse der Normprüfung über 24 Std.
Tatsächlicher Verbrauch abhängig von Nutzung/Standort des Geräts.

Tiefe: 54,8 Höhe: 59,8

Ausschreibungsfabrikat/-modell: SIEMENS iQ500

angebotenes Fabrikat: __________________
angebotenes Modell: ___________________
Menge: 1,000 St

**1.4.20 Geschirrspüler, voll integrierbar 81.5x60cm, Vollintegrierbar, Hocheinbaufähig**
Geschirrspüler, voll integrierbar
HxB: 81.5x60cm
Vollintegrierbar, Hocheinbaufähig
Energieverbrauch 74 kWh
Wasserverbrauch 9 l
Geräuschwert 46 dB
6 Spülprogramme
Intensiv 70 °C
Auto 45-65 °C
Eco 50 °C
Schnell 45°C
Favorit
Fernstart
IntensiveZone
Halbe Ladung
Vario Speed Plus
Programmwahltaste
Anzahl Maßgedecke: 13
Programmstatus-Anzeige
Restzeitanzeige
Startzeitvorwahl 1-24 Stunden
Optische Betriebsanzeige:
InfoLight
Akustisches
Programmende-Signal
Besteckkorb
Höhenverstellbarer Oberkorb
Aqua Sensor
Beladungssensor
Dosierassistent
Innenraum/Boden: Edelstahl/ Polinox
Aquastop
Energieeffizienzklasse C
Anschlusswert 2.4 kW
Tiefe: 55 Höhe: 81,5

Ausschreibungsfabrikat/-modell: Siemens CSN63HX03TE

angebotenes Fabrikat: __________________
angebotenes Modell: ___________________
Menge: 1,000 St

**1.4.30 Einbau-Herd 60 x 60 cm Edelstahl**
Einbau-Herd 60 x 60 cm Edelstahl

Backofentyp und Heizart
- Einbauherd mit 5 Beheizungsarten: 3D Heißluft, Ober-/Unterhitze, Umluftgrill, Großflächengrill, Heißluft Sanft
- Temperaturregelung von 50 °C - 275°C
- Garraumvolumen: 71 l

Zubehörträger / Auszugssystem:
- Einschubebenen: 5
- Auszug nachrüstbar

Design
- Drehwähler, Runde Bedienknebel, versenkbare Drehwähler
- Garraum: Email anthrazit

Reinigung
- Vollglas-Innentür

Komfort
- Optische Aufheizkontrolle
- Autostart
- Metallgriff
- Schnellaufheizung: Schnell zur Zieltemperatur ohne höheren Energieverbrauch
- Halogenleuchte
- Kühlgebläse

Zubehör
- Kombirost
-1 x Universalpfanne

Umwelt und Sicherheit
- Sehr geringe Fenstertemperatur
- 3-fache Türverglasung

Technische Info
- Nur zur Kombination mit einem konventionellen Glaskeramik-Kochfeld.
- Nennspannung: 220 - 240 V
- Gesamtanschlusswert Elektro: 11.4kW
- Energieeffizienzklasse (gem. EU Nr.65/2014): A (auf einer -Energieeffizienzklassen-Skala von A+++ bis D)
-Energieverbrauch pro Zyklus im konventionellen Modus: 0.97 kWh
-Energieverbrauch pro Zyklus im Umluft-Modus: 0.81 kWh
-Zahl der Garräume: 1 Wärmequelle: elektrisch Innenraumvolumen: 71 l

Maße
- Gerätemaße (HxBxT): 595 x 594 x 548mm
- Nischenmaße (HxBxT): 604 mm x 560 mm x 550 mm

Tiefe: 54,8 Höhe: 59,5

Ausschreibungsfabrikat/-modell: SIEMENS iQ100

angebotenes Fabrikat: __________________
angebotenes Modell: ___________________
Menge: 1,000 St

**1.4.40 Elektro-Kochfeld 60 cm herdgesteuert, + Rahmen aufliegend**
Elektro-Kochfeld 60 cm herdgesteuert, Mit Rahmen aufliegend
- Flachrahmen-Design
Das Kochfeld muss in Kombination mit dem Einbauherd Pos 01.04.0030 betrieben werden können

Tiefe: 51,3 Höhe: 1

Ausschreibungsfabrikat/-modell: SIEMENS iQ100

angebotenes Fabrikat: __________________
angebotenes Modell: ___________________
Menge: 1,000 St

**1.4.50 Flachschirmhaube 60 cm Silbermetallic**
Flachschirmhaube 60 cm Silbermetallic
- 60-cm-Flachschirmhaube
- Wahlweise Abluft- oder Umluftbetrieb, für Umluftbetrieb ist ein Standard Umluftset (Sonderzubehör) erforderlich
- Abluftleistung nach EN 61591: max. Normalbetrieb 268 m3/h, Intensivstufe 400 m3/h
- Umluftleistung: max. Normalbetrieb 263 m³/h, Intensivstufe 353 m³/h
- Elektronische Steuerung seitlich mit LED-Anzeige
- 3 Leistungsstufen und 1 Intensivstufe
- Metall-Fettfilter, spülmaschinengeeignet
- Intensivstufe mit automatischer Rückstellung
- Automatischer Gebläsenachlauf

Tiefe: 29 Höhe: 20,3

Ausschreibungsfabrikat/-modell: SIEMENS iQ300

angebotenes Fabrikat: __________________
angebotenes Modell: ___________________
Menge: 1,000 St

#### Titel 1.5 Zubehör

**1.5.10 Besteckeinsatz 80cm**
Besteckeinsatz 80cm
Kunststoff
für 56 cm Korpustiefe
genarbt matt

für Pos 01.01.0010
Menge: 2,000 St

**1.5.20 Besteckeinsatz 100cm**
Besteckeinsatz 100cm
Kunststoff
für 56 cm Korpustiefe
genarbt matt

für Pos 01.01.0110
Menge: 1,000 St

**1.5.30 Backblech anthrazit**
Backblech anthrazit
• Material: emailliertes Metall
• Das Zubehör ist spülmaschinengeeignet.
• Das Zubehör ist für Dampf-Heizarten geeignet.
• Maße des Zubehörs (HxBxT): 30 mm x 455 mm x 375 mm
• Max. Beladung: 16 kg

Tiefe: 37,5 Höhe: 3
passend für Einbauherd Pos. 01.04.0030
Menge: 1,000 St

**1.5.40 Clean Air Umluftset**
Clean Air Umluftset, Erstaustattung
- LZ11ITI14
- Clean Air Standard Umluftset Sonderzubehör
- Für Umluftbetrieb
- Jetzt mit verbesserter Filtertechnologie
- Kombinierbar mit Flachschirmhauben
- Lebensdauer des Clean Air Standard- Geruchsfilters 6-12 Monate
- Anti-Fisch-Funktion: Besondere Imprägnierung gegen Fischgeruch.
- Bestehend aus Clean Air Standard Aktivkohlefilter, Diffusor, flexiblem Schlauch ° 150 mm, 800 mm lang mit Schlauchklemme und Montagematerial

passend zu Pos. 01.04.0050
Menge: 1,000 St

**1.5.50 Griffleiste Edelstahl**
Griffleiste Edelstahl

Sonderzubehör
- Passend für: 60 cm breite Flachschirmhauben

passend zu Pos. 01.04.0050
Menge: 1,000 St

**1.5.60 Edelstahlspüle**
Spülentyp Becken (ohne Abtropfteil)
Material Edelstahl
Anzahl Becken 1
Farbe Stahl
Oberflächenfinish Vorgebürstet SB
Abmessungen
Abmessung: Länge 730.0
Abmessung: Breite 510.0
Becken 1: Länge 700.0
Becken 1: Breite 410.0
Becken 1: Tiefe 200.0
Installation
Unterschrank ab 80 cm
Produktspezifikationen
Einbauart Flächenbündig
Einbauart Slimtop
Ablauf 3 1/2"
Abtropffläche Ohne Abtropfteil
Becken 1: Zubehörschiene Ja
Active-Twist-kompatibel Ja
Montagehinweis Fastfix

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
Ausschreibungsfabrikat-/modell: FRANKE BXX Pro 210-70 A zzgl Rollmatte/Schneidebrett/Abtropfbecken (112.0256.867, 112.0394.981,
112.0747.048) oder glw.

angebotenes Fabrikat: __________________
angebotenes Modell: ___________________
Menge: 1,000 St

**1.5.70 Spültischarmatur chrom, Hochdruck**
Spültischarmatur, chrom, Hochdruck.
Einhebelmischer. Mit seitlichem Hebel,
mit in einer Spiralfeder geführten
2-Strahl-Handbrause und
Keramikkartusche.
— Verbrühschutz (Höchsttemperatur an der Kartusche einstellbar)
— Schwenkbereich 360°
— Bohr-Ø 35 mm
— entspricht der deutschen und
europäischen Trinkwasserverordnung/-richtlinie
Tiefe: 28 Höhe: 54

Ausschreibungsfarbrikat/-modell: Naber LINEA Drive 5

angebotenes Fabrikat: __________________
angebotenes Modell: ___________________
Menge: 1,000 St

**1.5.80 LED, Unterboden-/Nischenleuchte**
LED,Unterboden-/Nischenleuchte, L 770 mm, 13 W, silberfarbig. Um 150° schwenkbare LED Leuchteneinheit mit Acrylvorsatz, Ausleuchtung ohne sichtbare LED-Punkte. Die Leuchten können problemlos erweitert werden durch einfaches Zusammenstecken oder durch die mitgelieferte Verbindungsleitung. Einzelleuchte mit Schalter, 4000 K neutralweiß, 75 Lumen/Watt, 1800 mm Netzanschlussleitung lose beigelegt, 300 mm Verbindungsleitung lose beigelegt, zusätzliche Steckerlänge 60 mm, Kabelauslass Leuchtenseite links, es können max. 10 Leuchten verbunden werden Dieses Produkt enthält eine Lichtquelle der Energieeffizienzklasse C.
Tiefe: 8,4 Höhe: 2,7

Ausschreibungsfarbrikat/-modell: Naber Giro-S LED

angebotenes Fabrikat: __________________
angebotenes Modell: ___________________
Menge: 1,000 St

**1.5.90 Abfallbehälter 40l**
Freistehender Abfallbehälter mit Fußtrittmechanismus, graphit. Abfallvolumen 40 Liter, Korpus pulverbeschichtetes Stahlblech, Klappe Edelstahl, Griffe Kunststoff verchromt, Einsatz Metall, Fußtritt Kunststoff verchromt, Bodenring Kunststoff

Ausschreibungsfabrikat/-modell: Naber, WESCO® Kickboy

angebotenes Fabrikat: __________________
angebotenes Modell: ___________________
Menge: 1,000 St
